# Schloss Marienburg - BA2 LV08 Gerüstarbeiten Terrasse
Angebotsaufforderung (GAEB DA XML 3.2, DA83)
Projekt: 23-211-0
Währung: EUR
Auftraggeber: Stiftung Schloss Marienburg, Marienberg 1, 30982 Pattensen
Ausführungsort: Sanierung Schloss Marienburg, BA 2.2 Terrasse Süd
Erstellt mit: BUILDUP, BUILDUP v30.0.0.0, 28.09.2026

## 008 BA2 LV08 Gerüstbauarbeiten (Terrasse) gem. DIN 18451

### 8 BA2 LV08 Gerüstbauarbeiten (Terrasse) gem. DIN 18451

*Hinweis: Allgemeine Erläuterungen zum Leistungstext*
1. Allgemeine Baubeschreibung
Die Stiftung Schloss Marienburg beabsichtigt die Sanierung des Schlosses. Das Gebäude ist ein eingetragenes Baudenkmal. Die historische Bausubstanz ist zu schonen und zu erhalten. Die Erfordernisse aus dem Denkmalschutz verlangen von allen am Bau beteiligten Firmen eine besondere Vorsicht und Sorgfalt und eine enge Abstimmung mit der Bauleitung.
Alle Mitarbeitende sind von der Firmenleitung auf den Denkmalwert des Gebäudes und die hieraus erwachsenden Notwendigkeiten bei der Arbeit hinzuweisen.
Im Bauabschnitt 2.2 ist die Nutzbarmachung der Terrasse Süd vorgesehen. Dafür wird die Betonoberfläche abgebrochen und ein neuer Bodenaufbau mit wassergebundener Wegedecke eingebracht. Der neue Bodenaufbau umfasst ebenso eine neue Entwässerung. Teile der Betonoberfläche überdecken eingewölbte Kellerräume, deren Konstruktion durch Stahlbetondecken ersetzt werden. Es werden Türöffnungen für eine bessere Zugänglichkeit geschaffen.

1.1. Lage der Baustelle
Der Baustellenbereich Terrasse Süd ist Teil des Schlosses, das sich am Marienberg 1 in Pattensen befindet.

1.2. Baustellenzufahrt
Bis Dezember 2026:
Westlich der Hauptzufahrt zum Schlossgebäude wurde ein Mauerdurchbruch mit ca. 4 m Breite durch die umgrenzende Schlossmauer hergestellt und mit einem hölzernen Bautor verschlossen. Das Bautor lässt sich von außen öffnen und ist mit einem Zahlenvorhängeschloss versehen.
Im Schlosspark steht im Bereich des Westflügels eine ca. 860 m² große BE-Fläche zur Verfügung. Von hier ist außerdem eine Baustraße bis zur Terrasse Süd angelegt, welche für eine Befahrbarkeit für Fahrzeuge bis max. 7,5 to (z.B. Kompaktradlader 5-7t) ausgelegt ist.
Ab Januar 2027:
Die Hauptzufahrt erfolgt an der Weggabelung Hauptzufahrt zum Schloss/Stiftungsparkplatz/Zufahrt zum Mauerdurchbruch. An der Hauptzufahrt findet eine Zugangskontrolle durch einen Sicherheitsdienst statt. Bezüglich der Zugangsregelungen siehe auch "Weitere Besondere Vertragsbedingungen".
Durch die Hauptzufahrt ist der Schlosshof erreichbar (lichte Breite ca. 2,4m, lichte Höhe ca. 2,7m). Die Tore werden durch den Sicherheitsdienst geöffnet und geschlossen.
Weitere Informationen zur vorhandenen Baustelleneinrichtung sind in den beiliegenden Planunterlagen zu entnehmen.

1.3 Naturschutz und Umweltbaubegleitung
Im Rahmen der Sanierungsmaßnahmen sind naturschutzrechtliche Belange zu berücksichtigen. Zur Prävention und der Vermeidung von ökologischen und ökonomischen Schäden ist vom AG eine Umweltbaubegleitung beauftragt, welche sämtliche naturschutzrechtlich relevanten Baumaßnahmen fachlich begleitet.
Folgende Auflagen aus der naturschutzrechtlichen Genehmigung sind einzuhalten:
-  Der Einsatz lärmintensiver Maschinen und die Befahrung des Gebietes sind auf das zur  Umsetzung der Maßnahmen notwendige Minimum zu beschränken.
-  Arbeiten in der Nacht und in der Dämmerungsphase (eine Stunde vor Sonnenuntergang  und eine Stunde nach Sonnenaufgang) sind zu unterlassen.

1.4 Bauablauf
Vor Beginn der Arbeiten wird der AN von der örtlichen Bauleitung eingewiesen.

1.5 Öffnungszeiten
Die hier aufgeführten Baustellenöffnungszeiten entsprechen der maximal möglichen Regelarbeitszeit. Die Baustellenöffnungszeiten entsprechen den Anwesenheitszeiten des Sicherheitsdienstes. Bezüglich der Zugangsregelungen siehe auch "Weitere Besondere Vertragsbedingungen".
Die tatsächliche arbeitstägliche Regelarbeitszeit richtet sich nach dem Bedarf der Baumaßnahme.
Montag bis Freitag 7:00 bis 18:00 Uhr (bzw. verkürzt gem. Vorgabe Naturschutz, s. Pkt. 1.3).
Arbeiten an Wochenenden sowie Feiertagen sind in aller Regel nicht möglich. Die Anordnung auf Abweichung von der Regelarbeitszeit durch den AG bleibt von dieser Regelung unberührt. Die Einholung behördlicher Erlaubnisse für Sonn- und Feiertagsarbeit sowie Ausnahmezulassung für Bauarbeiten während der gesetzlich geschützten Ruhezeiten (Sonn- und Feiertage 22:00 - 6:00 Uhr) obliegt dem AN.

1.6 Ortsbesichtigung
Vor Abgabe des Angebotes wird dem AN empfohlen, das beschriebene Gelände zu besichtigen und sich ein genaues Bild über den Umfang der zu erbringenden Leistungen zu machen. Der Bereich innerhalb der Schlossmauern ist nicht frei zugänglich.
Ein Vor-Ort Termin wird über die Bieterfragen abgestimmt.
2. Baustellenbetrieb

2.1 Anordnungsrecht
Das Anordnungsrecht auf der Baustelle und bei der Bauausführung wird ausschließlich durch die örtliche Bauleitung des Generalplaners/Architekten ausgeübt.

2.2 Arbeitseinsatz
Die Baustelle ist ständig mit einer ausreichenden Zahl Arbeitskräfte, Geräte und aller Art von Hilfsmitteln zu besetzen, um eine zügige und termingerechte Fertigstellung zu gewährleisten. Der Arbeitseinsatz ist so einzurichten, dass andere am Bau beschäftigte AN in ihrem Baufortschritt nicht behindert werden.
Wohn- und Schlafgelegenheiten sowie Einrichtungen der Bewirtschaftung sind auf der Baustelle ausgeschlossen.
Mannschafts- und Privat-PKW müssen im Bereich der BE-Fläche Besucherparkplatz abgestellt werden. Das Schloss ist zur Zeit für den Besucherverkehr nicht geöffnet. Im Bereich um die Marienburg ist allerdings mit Spaziergängern zu rechnen.

2.3  Geräteeinsatz
Es dürfen ausschließlich Maschinen und Geräte zum Einsatz kommen, die den Vorschriften zum Schutz gegen Baulärm und den Bestimmungen des Immissionschutzes entsprechen.
2.4  Erdarbeiten
Bei nassem Boden oder Regenwetter sind die vegetationstechnischen Bodenarbeiten zu unterbrechen, bis eine Bearbeitung möglich ist, ohne dass Schäden (z.B. Schäden des Bodengefüges) hervorgerufen durch Nässe/ Bodenverdichtungen, auftreten können.
2.5 Baustelleneinrichtung
Das Aufstellen von Firmenschildern ist nicht zulässig.
2.5.1 Baustrom
(Siehe "Weitere Besondere Vertragsbedingungen")
2.5.2 Bauwasser
(Siehe "Weitere Besondere Vertragsbedingungen")
2.5.3 Sanitäreinrichtungen
Ein Sanitärcontainer mit Toiletten und Waschgelegenheiten steht im Bereich des Stiftungsparkplatzes zur Verfügung.
(Siehe "Weitere Besondere Vertragsbedingungen")
Die erforderlichen Baustelleneinrichtungen sowie Lager- und Zufahrtsflächen sind vorher mit der Bauleitung des Auftraggebers abzustimmen. Als Hauptfläche für die Baustelleneinrichtung (Aufenthaltscontainer, Hauptlager Material, Abfallcontainer etc.) steht die Baustelleinrichtungsfläche vor dem Westflügel zur Verfügung.

- Es sind die den Vergabeunterlagen beiliegenden Weiteren Besonderen Vertragsbedingungen (WBVB) zu beachten -

#### 8.1 Hinweispositionen

*Hinweis: Hinweisposition: Allgemeine Anforderungen*
Für alle nachfolgenden Positionen gilt:

Die an der Baustelle beschäftigten Handwerker
müssen über das nötige Gespür und Können verfügen, wie es der Umgang mit historischen Baukonstruktionen erfordert. Der AN muss gewährleisten, dass über die Dauer der Arbeiten eine gleichbleibende Arbeitskolonne, geführt von einem versierten Meister oder Polier, eingesetzt wird.
Alle Arbeiten sind mit äußerster Vorsicht und Sorgfalt
zu erledigen. Sie sind mit Rücksicht auf den Wert und
Zustand des Bauwerkes erschütterungsarm
auszuführen.
Angrenzende Flächen dürfen durch die Arbeiten nicht
beschädigt oder schädigend verschmutzt werden.
Sämtliche Leistungen umfassen das Liefern und
Einbauen der benötigten Stoffe sowie das Schützen
angrenzenden der Bauteile im Arbeitsbereich soweit in den Positionen nichts anderes genannt ist.

Der Auftragnehmer hat eine geeignete Fachkraft als verantwortlichen Vertreter zu benennen, die nur im Einvernehmen mit der Bauleitung gewechselt werden sollte. Diese Vertretung muss ständig auf der Baustelle anwesend und zur Entgegennahme von Anordnungen und Anweisungen berechtigt sein. Im Verhinderungsfalle ist ein geeigneter Stellvertreter zu benennen.

Eventuelle Verschmutzungen der Fahrbahnen und Gehwege müssen umgehend ohne Aufforderung beseitigt werden. Vor Wochenenden sowie Feiertagen ist die Baustelle ordnungsgemäß und besenrein zu hinterlassen.
Die Befestigungen am Mauerwerk sind auf
das tatsächlich Notwendige zu begrenzen.
Angrenzende Flächen dürfen durch die Arbeiten nicht
beschädigt oder schädigend verschmutzt werden.
Sämtliche Leistungen umfassen das Liefern und
Montieren des Gerüstes und den Rückbau nach Freigabe durch den AG.

Diese Randbedingungen sind in die EP einzukalkulieren.

*Hinweis: Hinweisposition: Zugänglichkeit*
Für alle folgenden Positionen gilt:

Die Terrasse ist schwer anfahrbar. Die Zufahrt zum Schlosspark durch den Mauerdurchbruch bregrenzt die Breite der einzusetzenden Fahrzeuge.

Zur Erschließung des Schlossgeländes innerhalb der umgebenden Schlossmauern bis zur Terrasse Süd ist eine etwa 4m breite Öffnung in der Schlossmauer im nordwestlichen Schlossmauerbereich hergestellt. Haupt- und Nebenlagerflächen sowie eine Baustraße von der Bestandsstraße durch den Mauerdurchbruch bis zur Terrasse Süd sind vorhanden.

Im Schlosspark ist die Befahrbarkeit der Baustraßen für Fahrzeuge bis max. 7,5 to (z.B. Kompaktradlader 5-7t) hergestellt.

Der Weg vom Mauerdurchbruch vor dem Westflügel und der Austellfläche für das Gerüst beträgt ca. 150 m.

Ein Auflagern auf die Zinnen ist nicht zulässig!

Dies ist in den folgenden Positionen einzukalkulieren.

*Hinweis: Hinweisposition: Gerüst*
Die Gerüstarbeiten umfassen den kompletten Aufbau- und Abbau des Gerüstes inkl. Anlieferung und Abholung sämtlicher notwendiger Gerüstbauteile und Hilfselemente.

Erstellung eines Gerüstturmes als Hilfs- und Tragkonstruktion für eine Arbeitsplattform.
Das Gerüst steht vor der Stützwand. Die Arbeitsplattform ist mit dreiseitiger Absturzsicherung zu erstellen. Diese Arbeitsplattform dient dem Personen- und Materialtransport für Abbruch-, Mauer- und Oberbelagsarbeiten.
Die Arbeitsplattform kragt über die Zinnenebene hinweg aus. Auf der Seite zum Schloss muss eine Art Treppe sowie eine Art Rampe erstellt werden, damit der Höhenunterschied sowohl zu Fuß als auch mit einer Schubkare überwindbar ist. Die Höhenüberbrückungen müssen auch von anderen Gewerken verschiebbar sein und bei Nutzung lagegesichert werden können. Der Mehraufwand für die Auskragung inkl. Gitterträger sowie Höhenüberbrückungen der Arbeitsebene ist einzukalkulieren.

Dies ist in den folgenden Positionen einzukalkulieren.

*Hinweis: Hinweisposition: Aufstellort*
Für alle folgenden Positionen gilt:

Die Aufstellfläche ist stark geneigt (bis ca. 25°). Es sind ggf. zusätzliche Gitterträger zur Überbrückung notwendig.

Dies ist in den folgenden Positionen einzukalkulieren.

#### 8.2 Gerüste

**8.2.1 Gerüstturm inkl. Höhendifferenzüberbrückung zur Terrasse**
Arbeits- und Schutzgerüst inkl. Treppe und Rampe (Höhendifferenzüberbrückung zur Terrasse) sowie Aufzug (in separater Position) als Schwerlastturm bis 500 kg/m² unter Beachtung der geltenden Vorschriften, der DIN 4420 und den Anforderungen der Berufsgenossenschaft vollständig liefern, aufstellen und nach Freigabe abbauen und abtransportieren. Das Herstellen der Standsicherheit nach Wahl des AN und deren geprüfter statischer Nachweis sind Bestandteil des Angebotes. Das Gerüst ist als Regelausführung herzustellen, einschließlich der nachfolgenden Bestandteile:

1. aller Gerüstbeläge und Abbohlungen,
2. Verstrebungen und Gitterträgern
3. erforderlicher Seitenschutzeinrichtungen (dreiteilig)
4. mit 4 Ebenen, davon 1 Arbeitsebene,
Arbeitsebene: ca. 7 m über OKG an der Stützwand
Größe: ca. 2,50m x 2,50m
oberste Arbeitsebene ca. 7 m über über OKG an der Stützwand

Die Arbeitsebene kragt über die Zinnen an der Brüstung aus. Bauseits werden drei Zinnen bis auf die OK Gesimsstein (siehe Zeichnung) zurückgebaut. Es ist unter keinen Umständen eine Belastung des Gesimsssteins zulässig. Es ist entsprechend Abstand zu halten, sodass auch bei etwaigen Schwingungen, die Konstruktion nicht den Gesimsstein belastet bzw. beschädigt.

Von der Arbeitsebene aus auf die Terrasse wird eine (Auffahr-)Rampe o. ä. zum Material(ab)transport benötigt sowie eine (Podest-)Treppe o. ä. mit Handlauf zum Überbrücken der Höhendifferenz. Beide müssen mind. 90 cm breit sein. die Rampe darf eine maximale Neigung von 12 % haben und muss mit Trittleisten zur sicheren Betretbarkeit ausgetattet sein. Beide müssen mind. ca. 78 cm überbrücken (abhängig von der Gitterträgerhöhe) und (auch von anderen Gewerken selbstständig) verschiebbar sein, damit die gesamte Terrassenoberfläche bearbeitet werden kann. Während des Bauablaufs wird die Höhendifferenz bis zu ca. 1,4 m betragen. Dies ist bei der gewählten Konstruktion einzupreisen.
Inkl. notwendiger Lagesicherungen vor und nach dem Verschieben. Konstruktion nach Wahl des AN. Die angehängte Zeichnung ist als Prinzipskizze zu verstehen.

Für die Befestigung einer Schuttrutsche ist das Gerüst entsprechend mit Aussteifungen und Befestigungsmöglichkeiten herzustellen. Die Schuttrutsche soll an der Südseite des Gerüstturms befestigt werden, sodass über die Auffahrrampe o. ä. Schutt in die Rutsche gekippt werden kann.

Für die Befestigung eines Personen- und Lastenaufzugs ist das Gerüst entsprechend mit Aussteifungen und Befestigungsmöglichkeiten herzustellen. Der Personen- und Lastenaufzug wird in einer gesonderten Position beschrieben.

Untergrund: Kiesschotter

Die Gefälleneigung der Standfläche (bis ca. 25°) ist zu beachten und entsprechend mit geeigenten Mitteln auszugleichen. Siehe dazu auch beiliegendes Foto.

Der Gerüstturm soll mit möglichst wenigen Verankerung in der Stützwand auskommen. Es darf nur in den Fugen verankert werden (nicht im Naturstein!). Es ist davon auszugehen, dass erst in ca. 10 cm Tiefe geeigneter Baustoff anzutreffen ist.

Der Verankerungsgrund ist sehr unterschiedlich, sodass dieser bei jedem Anker zu prüfen ist!

Teilbereiche (gestörtes Mauerwerksgefüge, desolates Mauerwerk, Fehlstellen usw.) sind ungeeignet für eine Verankerung und vom Gerüst zu überbrücken!

Das Gerüst soll als Zugang zur Terrasse und für
Materialtansporte dienen.

Die Abrechnung erfolgt nach Aufstellung des Gerüstturms
mit 70% und erst nach vollständigem Abbau und
Abtransport, nach Fertigstellung mit 100 %.
Menge: 1,000 St

**8.2.2 Vorhaltung Gerüstturm**
Vor- und Unterhalten des in der vorigen Positionen
beschriebenen Gerüstturms inkl. Höhendifferenzüberbrückung zur Terrasse für die Dauer der Arbeiten.
Menge: 22,000 StWo

**8.2.3 Gerüsttreppe**
Gerüsttreppe nach DIN EN 12811-1, "Arbeitsgerüste", als
Aufstieg zum Erreichen hochgelegener Arbeitsplätze,
Aufbauhöhe bis ca. 7 m (Höhe der letzten zu erreichenden
Belagebene), als gegenläufige Treppe, zugelassen für eine
Belastung von 2 kN/m² an den Gerüstturm (Pos. 1) liefern und anbauen, einschließlich Außen- und Innengeländer und Trittschutz mit entsprechenden Halterungen sowie Anschluss an die Arbeitsplattform erstellen und nach Freigabe abbauen und wieder räumen.

Lastklasse: 3 (2 kN/m2)
Laufbreite: mind. 0,60 m
Auftrittstiefe: mind. 25 cm
Treppenhöhe: bis 2 m

Aufstellort: seitlich an der Arbeitsplattform bzw. am Gerüst, Gerüstturm, Terrasse Süd

Die Abrechnung erfolgt nach Aufstellung der Gerüsttreppe
mit 70% und erst nach vollständigem Abbau und
Abtransport, nach Fertigstellung mit 100 %.
Menge: 1,000 St

**8.2.4 Vorhaltung Gerüsttreppe**
Vor- und Unterhalten der in der vorigen Positionen
beschriebenen Gerüsttreppe für die Dauer der Arbeiten.
Menge: 22,000 StWo

**8.2.5 Personen- und Lastenaufzug**
Elektrisch betriebener Personen- und Lastenaufzug gem. aller geltenden Vorschriften und Normen, mit Transportkorb  für den Materialtransport, als Modul am Schwerlastgerüst neben dem Treppenturm montieren, für die Dauer der Bauzeit vorhalten und nach Abschluss der Maßnahme nach Freigabe demontieren.
Anhaltepunkt mit Schiebetoren ist auf der Arbeitsebene sowie Anhaltepunkt auf OK Geländeniveau vorzusehen.

Inkl. Einebnung der Geländeoberkante, um das Beladen des Transportkorbes komfortabel zu ermöglichen.
Förderhöhe:  bis ca. 7 m (=Arbeitsebene)
Transportfläche:  ca. 0,8 x 1,40 m
Traglast:  bis 500 kg

Einschließlich einmaliger Einweisung in die Bedienung.

Die Abrechnung erfolgt nach Aufstellung des Aufzugs
mit 70% und erst nach vollständigem Abbau und
Abtransport, nach Fertigstellung mit 100 %.
Menge: 1,000 St

**8.2.6 Vorhaltung Personen- und Lastenaufzug**
Vor- und Unterhalten des in der vorigen Positionen
beschriebenen Personen- und Lastenaufzugs für die Dauer der Arbeiten.

Einschließlich der Wartung gemäß den geltenden Richtlinien und  Herstellerangaben.
Menge: 22,000 StWo

#### 8.3 Bereich: Arbeiten nach Aufwand

##### 8.3.1 Stundenlohnarbeiten

*Hinweis: Stundenlohnarbeiten*
Stundenlohnarbeiten dürfen nur auf Anordnung oder mit vorheriger Zustimmung der zuständigen Bauleitung des AG durchgeführt werden.

Nachweise über Stundenlohnarbeiten sind zeitnah, d.h. spätestens eine Woche nach Ausführung der Bauleitung vorzulegen und abzeichnen zu lassen.

Die Stundenverrechnungssätze enthalten unaufgegliedert
- die Lohn- und Gehaltskosten einschließlich VWL
- die tariflichen und übertariflichen Zuschläge
- Lohn- und Gehaltsnebenkosten
- die Gemeinkosten, Wagnis, Gewinn, Beiträge an
  die tariflichen Sozialkosten und die Winterbaumlage nach
  der Betriebsverordnung nach dem neuesten Stand.

Der Stundenverrechnungssatz gilt unabhängig von der Anzahl der abgerechneten Stunden und den Bestimmungen der Stundenlohn-Abrechnungs-Vorschriften.

Die Anerkennung der Lohnnachweise erfolgt in allen Fällen grundsätzlich unter dem Vorbehalt der sonstigen vertraglichen Vereinbarungen.

Vertragsgrundlage ist die VOB ohne Einschränkungen.

**8.3.1.1 Normalstunden - Vorarbeiter**
Menge: 10,000 h

**8.3.1.2 Normalstunden - Facharbeiter**
Menge: 10,000 h

**8.3.1.3 Normalstunden - Arbeiter**
Menge: 10,000 h
